# i400 Sonda amperimétrica AC

- Propiedad del archivo: CONSTRUNARIO
- Formato: FIEBDC-3/2012
- Programa: Construnario Versión 3.30
- Fecha de los precios: 08/10/2015
- Divisa: EUR

**i400** u i400 Sonda amperimétrica AC
Las sondas de corriente de Fluke son idóneas para ampliar la funcionalidad de los instrumentos que llevan nuestro nombre. El modelo i400 de rango único permite medir corrientes CA de hasta 400 A que pasan a través de los conectores tipo banana con aislamiento de seguridad. Esta sonda es compatible con la mayoría de los multímetros o dispositivos Fluke para medidas de corriente, admite conectores aislados tipo banana de 4 mm, dispone de un rango de miliamperios de CA y su proporción de reducción es de 1000:1. - Complemento para su multímetro digital que amplía el rango de medida hasta los 400 A CA. - La salida 1mA/A garantiza una fácil lectura en el medidor. - Sólo disponible pinza amperimétrica con una categoría de seguridad CAT IV 600 V / CAT III 1000 V. - Diseño especial para ofrecer la máxima funcionalidad en el mínimo espacio. - Toma lecturas de corriente exactas sin interrumpir el circuito. - Diseño ergonómico con suave revestimiento antideslizante que protege de los cables con corriente. - Diámetro máximo del conductor: 32 mm.
