# Pinza amperimétrica CA i400s

- Propiedad del archivo: CONSTRUNARIO
- Formato: FIEBDC-3/2012
- Programa: Construnario Versión 3.30
- Fecha de los precios: 08/10/2015
- Divisa: EUR

**i400s** u Pinza amperimétrica CA i400s
- Complemento para su osciloscopio o medidor de calidad eléctrica que permite medir hasta los 400 A CA. - Sólo disponible pinza amperimétrica con una categoría de seguridad CAT IV 600 V / CAT III 1000 V. - Diseño especial para una máxima funcionalidad en un mínimo espacio. - Tome lecturas exactas de corriente sin interrumpir el circuito. - Diseño ergonómico con suave revestimiento antideslizante. - Adaptadores PM9081/001 BNC/Banana para multímetros digitales. - Dos rangos: salida de 40 A y 400 A, 10 y 1 mV/Amp. - Diámetro máximo del conductor: 32 mm.
