# Sonda de pinza amperimétrica de CA i800

- Propiedad del archivo: CONSTRUNARIO
- Formato: FIEBDC-3/2012
- Programa: Construnario Versión 3.30
- Fecha de los precios: 08/10/2015
- Divisa: EUR

**i800** u Sonda de pinza amperimétrica de CA i800
El modelo i800 es una sonda de corriente CA de pinza diseñado para ampliar la función de medida de tensión de un multímetro digital de 800 A de CA. La pinza es compatible con multímetros digitales que admitan conectores aislados tipo banana de 4 mm y dispongan de un rango de miliamperios de CA.
