# Pinza amperimétrica de CA i3000s Flex -24, 610 mm

- Propiedad del archivo: CONSTRUNARIO
- Formato: FIEBDC-3/2012
- Programa: Construnario Versión 3.30
- Fecha de los precios: 08/10/2015
- Divisa: EUR

**i3000s flex** u Pinza amperimétrica de CA i3000s Flex -24, 610 mm
El modelo i3000s Flex es una sonda de corriente alterna tipo Rogowski. Puede utilizarse para medir corrientes de hasta 3000A cuando se utiliza junto con osciloscopios, registradores o analizadores. Su cabezal de medida flexible y ligero permite realizar una rápida y sencilla instalación en zonas de difícil acceso. - Tres rangos: Salidas de 30 A, 300 A y 3000 A, 1, 10 o 100 mV/A. - Ideal para la medida de corriente en conductores gruesos y de difícil acceso sin interrumpir el circuito. - Diámetro máximo del conductor de 178 mm. - Categoría de seguridad CAT III 600 V. También disponible en conjuntos de 4 sondas para su uso con analizadores de calidad eléctrica. Haga clic aquí para obtener más información.
