# Pinza amperimétrica CA i3000s

- Propiedad del archivo: CONSTRUNARIO
- Formato: FIEBDC-3/2012
- Programa: Construnario Versión 3.30
- Fecha de los precios: 08/10/2015
- Divisa: EUR

**i3000s** u Pinza amperimétrica CA i3000s
Las sondas amperimétricas Fluke son herramientas ideales para ampliar los rangos de corriente de instrumentos Fluke. El i3000s es una sonda amperimétrica AC de pinza para utilizar con osciloscopios y multímetros con entrada banana utilizando el adaptador proporcionado tipo banana a BNC. La sonda está optimizada para efectuar medidas en sistemas de distribución eléctrica.
