# Sonda de corriente CA i6000sFlex

- Propiedad del archivo: CONSTRUNARIO
- Formato: FIEBDC-3/2012
- Programa: Construnario Versión 3.30
- Fecha de los precios: 08/10/2015
- Divisa: EUR

**i6000sFlex** u Sonda de corriente CA i6000sFlex
El modelo i6000flex es una sonda de corriente alterna tipo Rogowski. Puede utilizarse para medir corrientes de hasta 6000 A cuando se utiliza junto con osciloscopios, analizadores o registradores de datos. Su cabezal de medida flexible y ligero permite realizar una rápida y sencilla instalación en zonas de difícil acceso.
