# 80i-110s Sonda de corriente AC/DC (100 A)

- Propiedad del archivo: CONSTRUNARIO
- Formato: FIEBDC-3/2012
- Programa: Construnario Versión 3.30
- Fecha de los precios: 08/10/2015
- Divisa: EUR

**80i-110s** u 80i-110s Sonda de corriente AC/DC (100 A)
Las sondas amperimétricas Fluke son herramientas ideales para ampliar los rangos de corriente de instrumentos Fluke. El Fluke 80i-110s es una sonda de corriente AC/DC de pinza que reproduce formas de ondade corriente que se encuentran en los sistemas modernos de distribución de electricidad comerciales e industriales.El rendimiento de la sonda se optimiza para la reproducción precisa de corrientesen frecuencia de línea y de hasta el 50º armónico. Además, el 80i-500s es compatible con cualquier instrumento capaz de medir milivoltios. - Medidas de corriente CA, CC y CA+CC para aplicaciones eléctricas, electrónicas y de automoción. - Apantallado para inmunidad a altos ruidos en entornos de motores electrónicos y sistemas de encendido. - Forma de pinza para acceder fácilmente a espacios reducidos. - BCN aislado de 600 voltios con diseño de seguridad - compatible con los instrumentos de medida ScopeMeter, Analizadores de armónicos de potencia y osciloscopios de Fluke. - Puede utilizarse con multímetros con adaptador tipo banana/BNC PM9081/001 opcional. - 1 año de garantía.
