# Pinza amperimétrica CA/CC i30s

- Propiedad del archivo: CONSTRUNARIO
- Formato: FIEBDC-3/2012
- Programa: Construnario Versión 3.30
- Fecha de los precios: 08/10/2015
- Divisa: EUR

**i30s** u Pinza amperimétrica CA/CC i30s
La pinza amperimétrica i30s, basada en la tecnología del efecto Hall, puede usarse con osciloscopios y cualquier otro instrumento apto para el registro a fin de obtener medidas de corriente CC o CA precisas y no intrusivas.
