# Sonda de corriente i310s

- Propiedad del archivo: CONSTRUNARIO
- Formato: FIEBDC-3/2012
- Programa: Construnario Versión 3.30
- Fecha de los precios: 08/10/2015
- Divisa: EUR

**i310s** u Sonda de corriente i310s
La sonda de corriente i310 se basa en tecnología de efecto Hall para realizar mediciones tanto de corriente CC como CA. La i310 puede usarse con osciloscopios y cualquier otro instrumento apto para el registro a fin de obtener medidas de corriente CC o CA precisas y no intrusivas.
