# i1010 Sonda amperimétrica AC/DC

- Propiedad del archivo: CONSTRUNARIO
- Formato: FIEBDC-3/2012
- Programa: Construnario Versión 3.30
- Fecha de los precios: 08/10/2015
- Divisa: EUR

**i1010** u i1010 Sonda amperimétrica AC/DC
Las sondas amperimétricas Fluke son herramientas ideales para ampliar los rangos de corriente de instrumentos Fluke. - Sonda de pinza con efecto Hall alimentada por baterías que mide corriente ca hasta 600A, corriente cc hasta 1000A. - La salida de 1 mV/A garantiza una fácil lectura en el medidor. - El i1010 es compatible con la mayoría de multímetros Fluke o cualquier otro dispositivo de medida de corriente que acepte conectores banana con aislamiento de seguridad.
