# 80PK-22 Sonda de inmersión

- Propiedad del archivo: CONSTRUNARIO
- Formato: FIEBDC-3/2012
- Programa: Construnario Versión 3.30
- Fecha de los precios: 08/10/2015
- Divisa: EUR

**80PK-22** u 80PK-22 Sonda de inmersión
- Termopar de tipo K para uso en líquidos y geles. - Rango de medida: -40 a 1090°C. - Un año de garantía.
