# 80PK-24 Sonda de aire

- Propiedad del archivo: CONSTRUNARIO
- Formato: FIEBDC-3/2012
- Programa: Construnario Versión 3.30
- Fecha de los precios: 08/10/2015
- Divisa: EUR

**80PK-24** u 80PK-24 Sonda de aire
- Termopar de tipo K para medidas en aire y gases no cáuticos. - Punta de medida protegida por difusor perforado. - Rango de medida: -40 a 816°C. - Un año de garantía.
