# 80PT-25 Sonda penetrante

- Propiedad del archivo: CONSTRUNARIO
- Formato: FIEBDC-3/2012
- Programa: Construnario Versión 3.30
- Fecha de los precios: 08/10/2015
- Divisa: EUR

**80PT-25** u 80PT-25 Sonda penetrante
- Funciona con termómetros tipos T - Rango de medida: -196 a 350°C
