# 80PK-26 Sonda de propósito general

- Propiedad del archivo: CONSTRUNARIO
- Formato: FIEBDC-3/2012
- Programa: Construnario Versión 3.30
- Fecha de los precios: 08/10/2015
- Divisa: EUR

**80PK-26** u 80PK-26 Sonda de propósito general
- Termopar de tipo K con punta redonda para aire, gases no cáusticos y medidas en superficies. - Rango de medida: -40 a 816°C. - Un año de garantía.
