# 80PK-27 Sonda industrial de superficie

- Propiedad del archivo: CONSTRUNARIO
- Formato: FIEBDC-3/2012
- Programa: Construnario Versión 3.30
- Fecha de los precios: 08/10/2015
- Divisa: EUR

**80PK-27** u 80PK-27 Sonda industrial de superficie
- Termopar de tipo K para medidas en superficie en entornos agresivos - Sensor de gran durabilidad - Rango de medida: -127 a 600°C - Un año de garantía
