# 80PK-1 Sonda de extremo redondeado (tipo K)

- Propiedad del archivo: CONSTRUNARIO
- Formato: FIEBDC-3/2012
- Programa: Construnario Versión 3.30
- Fecha de los precios: 08/10/2015
- Divisa: EUR

**80PK-1** u 80PK-1 Sonda de extremo redondeado (tipo K)
- Termopar de tipo K para aplicaciones de uso general. - Rango de medida: -40 a 260°C - Un año de garantía.
