# 80PK-8 Sonda de temperatura para tuberías (tipo K)

- Propiedad del archivo: CONSTRUNARIO
- Formato: FIEBDC-3/2012
- Programa: Construnario Versión 3.30
- Fecha de los precios: 08/10/2015
- Divisa: EUR

**80PK-8** u 80PK-8 Sonda de temperatura para tuberías (tipo K)
- Termopar de tipo K para medidas rápidas de temperatura. - Sensor de cinta de gran durabilidad. - Rango de medida: -29 a 149 °C para tuberías de 6,4 a 34,9mm de diámetro. - Un año de garantía.
