# 80PK-9 Sonda de propósito general (tipo K)

- Propiedad del archivo: CONSTRUNARIO
- Formato: FIEBDC-3/2012
- Programa: Construnario Versión 3.30
- Fecha de los precios: 08/10/2015
- Divisa: EUR

**80PK-9** u 80PK-9 Sonda de propósito general (tipo K)
- Termopar tipo K para superficies, aire y gases no cáusticos. - Rango de medida: -40 a 260 ºC. - Un año de garantía.
