# 80PK-11 Sonda de temperatura con sujeción Velcro

- Propiedad del archivo: CONSTRUNARIO
- Formato: FIEBDC-3/2012
- Programa: Construnario Versión 3.30
- Fecha de los precios: 08/10/2015
- Divisa: EUR

**80PK-11** u 80PK-11 Sonda de temperatura con sujeción Velcro
- Diseñada para la medida “manos libres” de la temperatura en sistemas de calefacción, ventilación y aire acondicionado. - Utilice múltiples sondas y déjelas instaladas en distintos puntos para realizar rutas de mantenimiento preventivo. - Utilizable con cualquier instrumento de medida de temperatura diseñado para aceptar termopares tipo K con miniconector.
