# Kit de sonda de temperatura especial para medida en tuberías 80PK-18

- Propiedad del archivo: CONSTRUNARIO
- Formato: FIEBDC-3/2012
- Programa: Construnario Versión 3.30
- Fecha de los precios: 08/10/2015
- Divisa: EUR

**80PK-18** u Kit de sonda de temperatura especial para medida en tuberías 80PK-18
- Sonda con pinza para tuberías 80PK-8. - Sonda con pinza para tuberías 80PK-10. - Estuche flexible.
