# 80CJ-M Miniconectores macho (tipo J)

- Propiedad del archivo: CONSTRUNARIO
- Formato: FIEBDC-3/2012
- Programa: Construnario Versión 3.30
- Fecha de los precios: 08/10/2015
- Divisa: EUR

**80CJ-M** u 80CJ-M Miniconectores macho (tipo J)
- Terminal de tornillo isotérmico para hilo tipo J. - Aceptan un tamaño máximo de hilo termopar de calibre 20. - Código de colores según normas industriales (J: negro). - Paquete de dos miniconectores. - Un año de garantía.
