# C195 Estuche flexible

- Propiedad del archivo: CONSTRUNARIO
- Formato: FIEBDC-3/2012
- Programa: Construnario Versión 3.30
- Fecha de los precios: 08/10/2015
- Divisa: EUR

**C195** u C195 Estuche flexible
- Estuche de transporte con cremallera y compartimentos. - Puede llevarse al hombro o en la mano. - Un año de garantía.
