# C12A Estuche flexible para multímetro

- Propiedad del archivo: CONSTRUNARIO
- Formato: FIEBDC-3/2012
- Programa: Construnario Versión 3.30
- Fecha de los precios: 08/10/2015
- Divisa: EUR

**C12A** u C12A Estuche flexible para multímetro
- Estuche de transporte con cremallera, con bolsillos interiores y presilla para cinturón. - Un año de garantía.
