# Estuche de transporte flexible C23

- Propiedad del archivo: CONSTRUNARIO
- Formato: FIEBDC-3/2012
- Programa: Construnario Versión 3.30
- Fecha de los precios: 08/10/2015
- Divisa: EUR

**C23** u Estuche de transporte flexible C23
- Estuche de transporte de vinilo con cremallera - Presilla para cinturón y bolsillo interior para guardar cables de prueba u otros accesorios pequeños - Funda accesoria para: ·Fluke 61 de termómetros por infrarrojos ·las series Fluke 320 de pinzas amperimétricas - Un año de garantía
