# Estuche de transporte flexible C33

- Propiedad del archivo: CONSTRUNARIO
- Formato: FIEBDC-3/2012
- Programa: Construnario Versión 3.30
- Fecha de los precios: 08/10/2015
- Divisa: EUR

**C33** u Estuche de transporte flexible C33
- Estuche de transporte de vinilo con cremallera - Presilla para cinturón y bolsillo interior para guardar cables de prueba u otros accesorios pequeños - Funda accesoria para: ·Comprobadores de tensión y continuidad Serie T100 (T100, T120 y T140) ·Medidores de pinza de la serie 330 de Fluke ·Fluke T5-1000 Comprobador eléctrico - Un año de garantía
