# Estuche de transporte flexible C43

- Propiedad del archivo: CONSTRUNARIO
- Formato: FIEBDC-3/2012
- Programa: Construnario Versión 3.30
- Fecha de los precios: 08/10/2015
- Divisa: EUR

**C43** u Estuche de transporte flexible C43
- Estuche de transporte de vinilo con cremallera - Bolsillo frontal interior con cierre y dos bolsillos para guardar cables de prueba u otros accesorios pequeños - Incluye 1 mango extraíble de 25 cm y 1 correa extraíble para hombro de 1 m - Funda accesoria para el medidor Fluke 1520 y analizadores de red de un solo botón - Ideal también para medidores de potencia de la serie 40 de Fluke y sondas amperimétricas de gran tamaño i1000s, i3000s - Dimensiones: 32 x 19 x 9 cm (12,5" x 7,5 " x 3,5 ")
