# C50 Estuche flexible para multímetro

- Propiedad del archivo: CONSTRUNARIO
- Formato: FIEBDC-3/2012
- Programa: Construnario Versión 3.30
- Fecha de los precios: 08/10/2015
- Divisa: EUR

**C50** u C50 Estuche flexible para multímetro
- Estuche de transporte con cremallera, bolsillo interior, presilla para cinturón y correa interior para sujeción del multímetro - Un año de garantía
