# C75 Estuche de accesorios

- Propiedad del archivo: CONSTRUNARIO
- Formato: FIEBDC-3/2012
- Programa: Construnario Versión 3.30
- Fecha de los precios: 08/10/2015
- Divisa: EUR

**C75** u C75 Estuche de accesorios
- Estuche de transporte con cremallera y dos bolsillos interiores - 1 año de garantía
