# Funda flexible C90 para multímetros digitales y termómetros de IR

- Propiedad del archivo: CONSTRUNARIO
- Formato: FIEBDC-3/2012
- Programa: Construnario Versión 3.30
- Fecha de los precios: 08/10/2015
- Divisa: EUR

**C90** u Funda flexible C90 para multímetros digitales y termómetros de IR
- Estuche con cremallera, bolsillo interior y presilla para cinturón. - Estuche de transporte con cierre, bolsillo interior y lazo para el cinturón - Un año de garantía
