# C116 Estuche flexible para transporte

- Propiedad del archivo: CONSTRUNARIO
- Formato: FIEBDC-3/2012
- Programa: Construnario Versión 3.30
- Fecha de los precios: 08/10/2015
- Divisa: EUR

**C116** u C116 Estuche flexible para transporte
- C116 Estuche flexible para transporte
