# C125 Estuche flexible

- Propiedad del archivo: CONSTRUNARIO
- Formato: FIEBDC-3/2012
- Programa: Construnario Versión 3.30
- Fecha de los precios: 08/10/2015
- Divisa: EUR

**C125** u C125 Estuche flexible
- Estuche de transporte con cremallera y bolsillo exterior extraíble. - 1 año de garantía.
