# Estuche blando de transporte Fluke C150

- Propiedad del archivo: CONSTRUNARIO
- Formato: FIEBDC-3/2012
- Programa: Construnario Versión 3.30
- Fecha de los precios: 08/10/2015
- Divisa: EUR

**C150** u Estuche blando de transporte Fluke C150
- Estuche de transporte con cierre. - Lazo para el cinturón. - Bolsillo interior para almacenamiento.
