# Estuche blando de transporte Fluke C280

- Propiedad del archivo: CONSTRUNARIO
- Formato: FIEBDC-3/2012
- Programa: Construnario Versión 3.30
- Fecha de los precios: 08/10/2015
- Divisa: EUR

**C280** u Estuche blando de transporte Fluke C280
- Estuche blando de transporte Fluke C280.
