# C20 Estuche rígido para multímetro

- Propiedad del archivo: CONSTRUNARIO
- Formato: FIEBDC-3/2012
- Programa: Construnario Versión 3.30
- Fecha de los precios: 08/10/2015
- Divisa: EUR

**C20** u C20 Estuche rígido para multímetro
- Estuche de alta resistencia con asa de transporte y compartimento para accesorios - La tapa superior se acopla a la parte posterior formando un soporte inclinable - Un año de garantía
