# C120 Estuche rígido

- Propiedad del archivo: CONSTRUNARIO
- Formato: FIEBDC-3/2012
- Programa: Construnario Versión 3.30
- Fecha de los precios: 08/10/2015
- Divisa: EUR

**C120** u C120 Estuche rígido
- Estuche de alta resistencia con compartimentos para accesorios - 1 año de garantía
