# Maletín rígido C101

- Propiedad del archivo: CONSTRUNARIO
- Formato: FIEBDC-3/2012
- Programa: Construnario Versión 3.30
- Fecha de los precios: 08/10/2015
- Divisa: EUR

**C101** u Maletín rígido C101
Configure su interior acolchado para guardar y proteger los instrumentos que necesita llevar siempre consigo. - Resistente carcasa exterior en polipropileno de 30,5 cm x 36 cm x 10,5 cm - Cavidad interior de 23 cm x 29 cm x 6,5 cm - 1 año de garantía
