# Estuche C1600 para instrumentos y accesorios

- Propiedad del archivo: CONSTRUNARIO
- Formato: FIEBDC-3/2012
- Programa: Construnario Versión 3.30
- Fecha de los precios: 08/10/2015
- Divisa: EUR

**C1600** u Estuche C1600 para instrumentos y accesorios
- Estuche de plástico reforzado - Interior lo suficientemente grande como para guardar y proteger sus instrumentos - Bandeja extraíble para mantenerlo todo organizado - Compartimento de apertura rápida en la parte superior de la tapa
