# Maletín de gran resistencia CXT280

- Propiedad del archivo: CONSTRUNARIO
- Formato: FIEBDC-3/2012
- Programa: Construnario Versión 3.30
- Fecha de los precios: 08/10/2015
- Divisa: EUR

**CXT280** u Maletín de gran resistencia CXT280
- Irompible, hermético, resistente a productos químicos y caja a prueba de corrosión.
