# C510 Estuche de cuero para multímetro

- Propiedad del archivo: CONSTRUNARIO
- Formato: FIEBDC-3/2012
- Programa: Construnario Versión 3.30
- Fecha de los precios: 08/10/2015
- Divisa: EUR

**C510** u C510 Estuche de cuero para multímetro
- Piel de vaca engrasada de alta calidad - Confección robusta con costuras y remaches reforzados - Gran correa de lazo y lengüeta superior para asegurar el multímetro - Sirve para la mayoría de los multímetros digitales, termómetros y calibradores de proceso de Fluke - Un año de garantía
