# Pinzas de penetración de aislamientos TP81

- Propiedad del archivo: CONSTRUNARIO
- Formato: FIEBDC-3/2012
- Programa: Construnario Versión 3.30
- Fecha de los precios: 08/10/2015
- Divisa: EUR

**TP81** u Pinzas de penetración de aislamientos TP81
- Clavija tipo banana idónea para todos los multímetros digitales y cables con clavija tipo banana - Clavija tipo banana no giratoria para evitar que los cables se enreden y poder apretar/soltar la pinza mientras sigue conectada al cable de prueba - Disponible para entradas de 4 mm - Probadas a 60 V CC
