# Puntas de sonda para automoción TP40 (cinco)

- Propiedad del archivo: CONSTRUNARIO
- Formato: FIEBDC-3/2012
- Programa: Construnario Versión 3.30
- Fecha de los precios: 08/10/2015
- Divisa: EUR

**TP40** u Puntas de sonda para automoción TP40 (cinco)
- Clavija tipo banana idónea para todos los multímetros digitales y cables con clavija tipo banana - Probadas a 60 V CC
