# Juego de cables de prueba para automoción TL28A

- Propiedad del archivo: CONSTRUNARIO
- Formato: FIEBDC-3/2012
- Programa: Construnario Versión 3.30
- Fecha de los precios: 08/10/2015
- Divisa: EUR

**TL28A** u Juego de cables de prueba para automoción TL28A
- Los cables de silicona flexibles y aislados resisten temperaturas de frío y calor - Cat I 30 V, 10 A
