# Kit de cables de prueba para automoción TLK281 -1 SureGrip™

- Propiedad del archivo: CONSTRUNARIO
- Formato: FIEBDC-3/2012
- Programa: Construnario Versión 3.30
- Fecha de los precios: 08/10/2015
- Divisa: EUR

**TLK281-1** u Kit de cables de prueba para automoción TLK281 -1 SureGrip™
El kit contiene: - Pinzas de penetración con aislamiento TP81 - Juego de cables de prueba de silicona TL224 SuregripTM - Juego de puntas de prueba TP220 SuregripTM - Juego de pinzas de cocodrilo AC220 SuregripTM - Juego de pinzas de cocodrilo de gran tamaño AC285 SuregripTM - Estuche flexible
