# Punta para automoción TL82 y kit adaptador de enchufes

- Propiedad del archivo: CONSTRUNARIO
- Formato: FIEBDC-3/2012
- Programa: Construnario Versión 3.30
- Fecha de los precios: 08/10/2015
- Divisa: EUR

**TL82** u Punta para automoción TL82 y kit adaptador de enchufes
Este conjunto con adaptadores macho y hembra le permite conectarse firmemente a las patillas y a los conectores del enchufe. El kit contiene: - Juego de cables de prueba con aislamiento - Completo juego de 8 adaptadores de clavija y enchufe con puntas flexibles - Uno rojo y otro negro con diferentes tamaños - Tensión nominal 60 V CC
