# Sonda de corriente CA/CC 90i-610s (600 A)

- Propiedad del archivo: CONSTRUNARIO
- Formato: FIEBDC-3/2012
- Programa: Construnario Versión 3.30
- Fecha de los precios: 08/10/2015
- Divisa: EUR

**90i-610s** u Sonda de corriente CA/CC 90i-610s (600 A)
- Rango de corriente: de 2 a 600 A CC o pico CA - Precisión básica (CC a 400 Hz): +/- (2% de la lectura + 1A) - Señal de salida: rango de 100 A: 10 mV/A / rango de 600 A: 1 mV/A - Rango de frecuencia: de 40 Hz a 400 Hz - Tensión de servicio: 600 V CA rms - Diámetro máximo del conductor: 34 mm
