# Captador inductivo RPM80

- Propiedad del archivo: CONSTRUNARIO
- Formato: FIEBDC-3/2012
- Programa: Construnario Versión 3.30
- Fecha de los precios: 08/10/2015
- Divisa: EUR

**RPM80** u Captador inductivo RPM80
- Capacidad de lecturas de RPM.
