# Multímetro digital 8808A

- Propiedad del archivo: CONSTRUNARIO
- Formato: FIEBDC-3/2012
- Programa: Construnario Versión 3.30
- Fecha de los precios: 08/10/2015
- Divisa: EUR

**Fluke 8808A** u Multímetro digital 8808A
Multímetro versátil para aplicaciones de mantenimiento desarrollo y fabricación. - Resolución de 5,5 dígitos - Precisión básica de V CC del 0,015% - Pantalla con doble modo de visualización - Calibración trazable NIST
