# Módulo de entrada iuniversal 2638A-100 para 2638A

- Propiedad del archivo: CONSTRUNARIO
- Formato: FIEBDC-3/2012
- Programa: Construnario Versión 3.30
- Fecha de los precios: 08/10/2015
- Divisa: EUR

**2638A-100** u Módulo de entrada iuniversal 2638A-100 para 2638A
- Canales dedicados de corriente CA/CC de baja carga. - 20 canales universales y dos canales dedicados de corriente de carga baja (CA/CC) por módulo
