# Calibrador neumático P5513, 20 MPa (3.000 psi), 1 manómetro (2700G-G20M)

- Propiedad del archivo: CONSTRUNARIO
- Formato: FIEBDC-3/2012
- Programa: Construnario Versión 3.30
- Fecha de los precios: 08/10/2015
- Divisa: EUR

**P5513-2700G-1** u Calibrador neumático P5513, 20 MPa (3.000 psi), 1 manómetro (2700G-G20M)
La mejor precisión en su clase de un manómetro maestro. - Mediciones de presión de medición desde 100 kPa (15 psi) hasta 70 MPa (10.000 psi). - Precisión a ± 0,02% de la escala completa - Combine con los comparadores de presión P55XX para una solución completa de calibración de presión de montaje sobre el banco. - Los modelos /C incluyen calibración acreditada
