# Comparador de presión de gas P5510

- Propiedad del archivo: CONSTRUNARIO
- Formato: FIEBDC-3/2012
- Programa: Construnario Versión 3.30
- Fecha de los precios: 08/10/2015
- Divisa: EUR

**P5510-2M** u Comparador de presión de gas P5510
- Capacidad de presión dual/vacío - Diseño de montaje de banco - Bomba manual integrada como fuente de presión/vacío - Válvula de aguja de calidad superior para un mayor control - Adaptadores de puertos de prueba que no necesitan cinta PTFE ni llaves
